# Fu179L Fugen- und Betonsanierung
Angebotsaufforderung (GAEB 90, DA83)
Vergabenummer: A029900026500
Eröffnung: 06.05.26 09:40
Ende der Zuschlagsfrist: 05.06.26
Währung: EUR
Auftraggeber: Bundesrepublik Deutschland vertreten durch

## Fu179L Fugensanierung
Datum: 28.04.26

### Abschnitt 01 Bauphase 1a Mittelüberfahrstreifen

#### Unterabschnitt 01.01 Baustelleneinrichtung

**01.01.0010 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**01.01.0020 Baustelle räumen Dies. LV-Abschn.**
StL-Nr. 21910111202
Baustelle von allen Geräten, Anlagen, Einrichtungen und
dgl. räumen. Benutzte Flächen und Wege entsprechend dem
ursprünglichen Zustand herrichten. Soweit nicht für
bestimmte Leistungen für das Räumen der Baustelle gesonderte Positionen im Leistungsverzeichnis enthalten
sind, gilt die Pauschale
für alle Leistungen dieses Abschnittes des Leistungsverzeichnisses.
Menge: 1,000 Psch
Zuordnung: 101

**01.01.0030 Fläche kehren**
Straßenfläche mit einer selbstaufnehmenden Kehrmaschine vor Verkehrsfreigabe unmittelbar nach
Aufforderung durch den AG kehren. Nicht gebundenes und gelöstes Material aufnehmen. Material
in Eigentum des AN übernehmen und einer
Entsorgung nach Wahl des AN zuführen.
Fahrbahndecke aus Beton.
Menge: 5059,200 m2

#### Unterabschnitt 01.02 Asphaltbauweise

**01.02.0010 Unterlage reinigen Asphaltbefestig.*lose Teile aufn. zus. Flächen*Hochdr.-Sauganl.**
Unterlage reinigen. Anfallendes Kehrgut der Verwertung
nach Wahl des AN zuführen.
Unterlage = Asphaltbefestigung.
Breite von 0,50m bis 1,00m
Lose Bestandteile von BSWO/BSWF aufnehmen.
Zusammenhängende Flächen.
Selbstaufnehmende Kehrmaschine. Letzter Arbeitsgang mit
Wasserhochdruckreinigungsgeräten mit rotierenden Düsen
und Absaugeinrichtung.
Menge: 369,750 m2
Zuordnung: 113

**01.02.0020 Bitumenemulsion aufsprühen Bk100-Bk3,2*Asphalt gefräst C60BP4-S*Menge 300 g/m2**
StL-Nr. 219113063120139
Bitumenemulsion zur Herstellung des Schichtenverbundes
aufsprühen.
Auf Verkehrsflächen der Belastungsklassen Bk100 bis
Bk3,2.
Unterlage = Asphaltbefestigung, gefräst.
Bindemittel = C60BP4-S.
Bindemittelmenge = 300 g/m2.
Vor Einbau 'AC16TD'
Menge: 369,750 m2
Zuordnung: 113

**01.02.0030 Asphalttragd. aus AC 16 TD herst. Bitumen 70/100**
StL-Nr. 221113827991000
Asphalttragdeckschicht aus Asphalttragdeckschichtmischgut AC 16 TD herstellen. Anlieferung des Asphaltmischguts in thermoisolierten Transportbehältern.
In Verkehrsflächen 'MÜ '
Einbau 'bestehende Mü bei ca. Betriebs-km siehe BB '
Bindemittel = 70/100.
Menge: 138,656 t
Zuordnung: 113

**01.02.0040 Asphalt fräsen ATD*Breite ü.50-75cm Fräsasph. verw.**
Asphalt fräsen und Fräsgut aufnehmen. Anschlusskante
geradlinig auf Frästiefe herstellen. Der Schnittlinienabstand darf maximal 15 mm betragen.
Asphaltschicht.
Frästiefe 10-18 cm
Fläche Mittelüberfahrtstreifen
Breite der Fläche über 50 bis 75 cm.
Fräsasphalt der Verwertung nach Wahl des AN zuführen.
Menge: 369,750 m2
Zuordnung: 113

**01.02.0050 Asphaltbefestigung trennen Anbauber. längs*schneiden Dicke ü. 12-18 cm**
StL-Nr. 2191130381104
Asphaltbefestigung geradlinig trennen.
im Anbaubereich längs zur Fahrbahnachse
Trennen durch Schneiden.
Dicke der Asphaltbefestigung über 12 bis 18 cm.
Menge: 992,000 m
Zuordnung: 113

### Abschnitt 02 Bauphase 1b Beton-, Fugen- und Asphaltsanierung

#### Unterabschnitt 02.01 Baustelleneinrichtung

**02.01.0010 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**02.01.0020 Baustelle räumen Dies. LV-Abschn.**
StL-Nr. 21910111202
Baustelle von allen Geräten, Anlagen, Einrichtungen und
dgl. räumen. Benutzte Flächen und Wege entsprechend dem
ursprünglichen Zustand herrichten. Soweit nicht für
bestimmte Leistungen für das Räumen der Baustelle gesonderte Positionen im Leistungsverzeichnis enthalten
sind, gilt die Pauschale
für alle Leistungen dieses Abschnittes des Leistungsverzeichnisses.
Menge: 1,000 Psch
Zuordnung: 101

**02.01.0030 Zustandserfassung**
StL-Nr. 118901106
Erfassung und Dokumentation des Zustands von
Straßen, Geländeoberfläche, der Vorfluter und Vorflutleitungen, sowie der baulichen Anlagen im
Baugelände.
Die Erfassung ist unter Beteiligung des AG und des
Straßenbaulastträgers bzw. Eigentümers vor Beginn
der Arbeiten durchzuführen.
Dokumentationsunterlagen herstellen und dem AG
übergeben.
Menge: 1,000 Psch

**02.01.0040 Fläche kehren**
Straßenfläche mit einer selbstaufnehmenden Kehrmaschine vor Verkehrsfreigabe unmittelbar nach
Aufforderung durch den AG kehren. Nicht gebundenes und gelöstes Material aufnehmen. Material
in Eigentum des AN übernehmen und einer
Entsorgung nach Wahl des AN zuführen.
Fahrbahndecke aus Beton.
Menge: 68410,000 m2

#### Unterabschnitt 02.02 Fugensanierung

*Hinweis*
bis 02.02.0110
gem. ZTV Fug-StB 15, Verjährungsfrist für
Mängelansprüche
wird die Verjährungsfrist von 2 Jahre auf 5 Jahre
verlängert.
Siehe Weitere Besondere Vertragsbedingungen (Ziffer
13).

**02.02.0010 Fuge sanieren**
Vorhandenen Fugenspalt ausräumen und Fuge
herstellen.
Fugen ausbürsten und Verschmutzungen der Fugenflanken beseitigen. Anfallendes Material N1/N2
entfernen
und einer Entsorgung nach Wahl des AN zuführen.
Vorhandene Fugenspaltbreite mm 9-12
Vorhandene Fugenspalttiefe min. mm 20- 40
Vorhandenes Fugenfüllmaterial Heißvergussmasse mit
Unterfüllstoff
Längsfuge
aufweiten durch Schneiden auf
Fugenspaltbreite mm 12-14
und Fugenspalttiefe mm 30-40
bei Querfugen Abfasen der Fugenspaltkanten
unter 45 Grad,
Breite der Fase in der Draufsicht max. 3 mm,
Schneidschlamm sofort beseitigen,
verfüllen mit Kaltverguss
Kaltverarbeitbare Fugenmasse der Belastungsklasse A
blasenfrei einbringen. Zulässige Gesamtverformung:
mind. 35,0% Material: 2- Komponenten Fugendichtstoff
auf Polysulfidbasis
mit temperaturbeständigem Unterfüllstoff.
Menge: 9500,000 m

**02.02.0020 Fuge sanieren**
Vorhandenen Fugenspalt ausräumen und Fuge
herstellen.
Fugen ausbürsten und Verschmutzungen der Fugenflanken beseitigen. Anfallendes Material N1/N2
entfernen
und einer Entsorgung nach Wahl des AN zuführen.
Vorhandene Fugenspaltbreite mm 9-12
Vorhandene Fugenspalttiefe min. mm 20- 40
Vorhandenes Fugenfüllmaterial Heißvergussmasse mit
Unterfüllstoff
Querfuge
aufweiten durch Schneiden auf
Fugenspaltbreite mm 12-14
und Fugenspalttiefe mm 30-40
bei Querfugen Abfasen der Fugenspaltkanten
unter 45 Grad,
Breite der Fase in der Draufsicht max. 3 mm,
Schneidschlamm sofort beseitigen,
verfüllen mit Kaltverguss
Kaltverarbeitbare Fugenmasse der Belastungsklasse A
blasenfrei einbringen. Zulässige Gesamtverformung:
mind. 35,0% Material: 2- Komponenten Fugendichtstoff
auf Polysulfidbasis
mit temperaturbeständigem Unterfüllstoff.
Menge: 13800,000 m

**02.02.0030 Zulage zur Position**
Zulage zur OZ
Mehraufwand vor bestehender BSWO/F und Borde
(Handarbeit)
im Bereich der Querfuge
Menge: 1545,000 St

**02.02.0040 Fuge sanieren**
Vorhandenen Fugenspalt ausräumen und Fuge
herstellen.
Fugen ausbürsten und Verschmutzungen der Fugenflanken beseitigen. Anfallendes Material entfernen
und einer Entsorgung nach Wahl des AN zuführen.
Vorhandene Fugenspaltbreite min. mm 10
Vorhandene Fugenspalttiefe min. mm 35
Vorhandenes Fugenfüllmaterial Heißvergussmasse mit
Unterfüllstoff
von bestehender Betonrinne/Schlitzrinne
aufweiten durch Schneiden auf
Fugenspaltbreite mm 12
und Fugenspalttiefe mm 35
bei Querfugen Abfasen der Fugenspaltkanten
unter 45 Grad,
Breite der Fase in der Draufsicht max. 3 mm,
Schneidschlamm beseitigen,
verfüllen mit Kaltverguss
Kaltverarbeitbare Fugenmasse der Belastungsklasse A
blasenfrei einbringen. Zulässige Gesamtverformung:
mind. 35,0% Material: 2- Komponenten Fugendichtstoff
auf Polysulfidbasis
mit temperaturbeständigem Unterfüllstoff.
Menge: 300,000 m

**02.02.0050 Fuge sanieren**
Vorhandenen Fugenspalt ausräumen und Fuge
herstellen.
Fugen ausbürsten und Verschmutzungen der Fugenflanken beseitigen. Anfallendes Material entfernen
und einer Entsorgung nach Wahl des AN zuführen.
Vorhandene Fugenspaltbreite bis. mm 50
Vorhandene Fugenspalttiefe bis. mm 50
Vorhandenes Fugenfüllmaterial Heißvergussmasse mit
Unterfüllstoff
Randfuge vor Naturbordsteine, durch Schneiden, Strahlen
oder Handarbeit auf
Fugenspaltbreite bis 52 mm
und Fugenspalttiefe bis 52mm
bei Querfugen Abfasen der Fugenspaltkanten
unter 45 Grad,
Breite der Fase in der Draufsicht max. 3 mm,
Schneidschlamm beseitigen,
verfüllen mit Kaltverguss
Kaltverarbeitbare Fugenmasse der Belastungsklasse A
blasenfrei einbringen. Zulässige Gesamtverformung:
mind. 35,0% Material: 2- Komponenten Fugendichtstoff
auf Polysulfidbasis
mit temperaturbeständigem Unterfüllstoff.
Menge: 1520,000 m

**02.02.0060 Fuge sanieren**
Vorhandenen Fugenspalt ausräumen und Fuge
herstellen.
Fugen ausbürsten und Verschmutzungen der Fugenflanken beseitigen. Anfallendes Material entfernen
und einer Entsorgung nach Wahl des AN zuführen.
Vorhandene Fugenspaltbreite min. mm 20
Vorhandene Fugenspalttiefe min. mm 30
Vorhandenes Fugenfüllmaterial Heißvergussmasse mit
Unterfüllstoff
Fuge um Ablauf (50cm x 50cm) herum
aufweiten durch Schneiden auf
Fugenspaltbreite mm 25
und Fugenspalttiefe mm 40
bei Querfugen Abfasen der Fugenspaltkanten
unter 45 Grad,
Breite der Fase in der Draufsicht max. 3 mm,
Schneidschlamm beseitigen,
verfüllen mit Kaltverguss
Kaltverarbeitbare Fugenmasse der Belastungsklasse A
blasenfrei einbringen. Zulässige Gesamtverformung:
mind. 35,0% Material: 2- Komponenten Fugendichtstoff
auf Polysulfidbasis
mit temperaturbeständigem Unterfüllstoff.
Menge: 180,000 m

**02.02.0070 Fuge sanieren**
Vorhandenen Fugenspalt ausräumen und Fuge
herstellen.
Fugen ausbürsten und Verschmutzungen der Fugenflanken beseitigen. Anfallendes Material entfernen
und einer Entsorgung nach Wahl des AN zuführen.
Vorhandene Fugenspaltbreite mm 9-25
Vorhandene Fugenspalttiefe mm 30-40
Vorhandenes Fugenfüllmaterial Heißvergussmasse mit
Unterfüllstoff
Fuge Pendelrinne sowie Betonzwickel
aufweiten durch Schneiden auf
Fugenspaltbreite mm 12-25
und Fugenspalttiefe mm 40
bei Querfugen Abfasen der Fugenspaltkanten
unter 45 Grad,
Breite der Fase in der Draufsicht max. 3 mm,
Schneidschlamm beseitigen,
verfüllen mit Kaltverguss
Kaltverarbeitbare Fugenmasse der Belastungsklasse A
blasenfrei einbringen. Zulässige Gesamtverformung:
mind. 35,0% Material: 2- Komponenten Fugendichtstoff
auf Polysulfidbasis
mit temperaturbeständigem Unterfüllstoff.
Menge: 175,000 m

**02.02.0080 Fuge sanieren**
Vorhandenen Fugenspalt ausräumen und Fuge
herstellen.
Fugen ausbürsten und Verschmutzungen der Fugenflanken beseitigen. Anfallendes Material entfernen
und einer Entsorgung nach Wahl des AN zuführen.
Vorhandene Fugenspaltbreite mm 15-20
Vorhandene Fugenspalttiefe mm 20-25
Vorhandenes Fugenfüllmaterial Heißvergussmasse
Fuge Längsfuge zu Betonwand
aufweiten durch Schneiden auf
Fugenspaltbreite mm 17-22
und Fugenspalttiefe mm 22-27
bei Querfugen Abfasen der Fugenspaltkanten
unter 45 Grad,
Breite der Fase in der Draufsicht max. 3 mm,
Schneidschlamm beseitigen,
verfüllen mit Kaltverguss
Kaltverarbeitbare Fugenmasse der Belastungsklasse A
blasenfrei einbringen. Zulässige Gesamtverformung:
mind. 35,0% Material: 2- Komponenten Fugendichtstoff
auf Polysulfidbasis
Menge: 3795,000 m

**02.02.0090 Fuge sanieren**
Vorhandenen Fugenspalt ausräumen und Fuge
herstellen.
Fugen ausbürsten und Verschmutzungen der Fugenflanken beseitigen. Anfallendes Material entfernen
und einer Entsorgung nach Wahl des AN zuführen.
Vorhandene Fugenspaltbreite min. mm 8
Vorhandene Fugenspalttiefe min. mm 30
Vorhandenes Fugenfüllmaterial Heißvergussmasse mit
Unterfüllstoff
Fuge Asphalt/Beton Bestand
aufweiten durch Schneiden auf
Fugenspaltbreite mm 20
und Fugenspalttiefe mm 35
bei Querfugen Abfasen der Fugenspaltkanten
unter 45 Grad,
Breite der Fase in der Draufsicht max. 3 mm,
Schneidschlamm beseitigen,
Fugenspaltbreite 20 mm, Fugenspalttiefe 35 mm, verfüllen mit heiß verarbeitbarer elastischer Fugenmasse Typ
N1.
Menge: 90,000 m

**02.02.0100 Riss aufweiten und verfüllen über 5,00-20,00 m*T:3,0 cm B: 12mm**
StL-Nr. 2211144122399
Riss in Betondecke durch Schneiden aufweiten und als
Fuge verfüllen. Schneidschlamm absaugen und nach Wahl
des AN verwerten.
Einzellängen über 5,00 m bis 20,00 m.
Fugenspalttiefe = 3,0 cm, Fugenspaltbreite = 12 mm.
Fugenspalt 'Kaltverarbeitbare Fugenmasse der
Belastungsklasse A blasenfrei einbringen. Zulässige
Gesamtverformung: mind. 35,0% Material: 2- Komponenten
Fugendichtstoff auf Polysulfidbasis
mit temperaturbeständigem Unterfüllstoff.
 '
Menge: 100,000 m
Zuordnung: 114

#### Unterabschnitt 02.03 Kantenschäden

*Hinweis*
bis OZ 02.03.0040.

Die Ausbesserungsbereiche sind durch gerade, zu den
Plattenrändern rechtwinklige Schnitte abzugrenzen. Der
Beton im Ausbesserungsbereich ist in einem Winkel von
45° zur Fuge hin auzustemmen. Die Betonunterlage ist
dem Ausbesserungssystem entsprechend vorzubereiten.
Nach dem Einbringen des Ausbesserungsmaterials ist der
Fugenspalt ordnungsgemäß wiederherzustellen und
anzufasen. Vorstehendes ist Teil der auszuführenden
Leistung "Kantenschäden ausbessern" und im EP
einzurechnen.

**02.03.0010 Kantenschäden ausbessern**
Ausbesserung von Kantenschäden herstellen.
Losen und mürben Beton sowie sonstige Fremdstoffe
entfernen. Aufbruchgut in Eigentum des AN übernehmen und einer Entsorgung nach Wahl des AN zuführen.
Maximale Breite über 5 cm bis 10 cm,
maximale Länge bis 20 cm,
Tiefe bis 5 cm,
mit PC-Mörtel.
Menge: 10,000 St

**02.03.0020 Kantenschäden ausbessern,**
Ausbesserung von Kantenschäden herstellen.
Losen und mürben Beton sowie sonstige Fremdstoffe
entfernen. Aufbruchgut in Eigentum des AN übernehmen und einer Entsorgung nach Wahl des AN zuführen.
Maximale Breite über 5 cm bis 10 cm,
maximale Länge über 20 cm bis 50 cm,
Tiefe bis 5 cm,
mit PC-Mörtel.
Menge: 10,000 St

**02.03.0030 Kantenschäden ausbessern**
Ausbesserung von Kantenschäden herstellen.
Losen und mürben Beton sowie sonstige Fremdstoffe
entfernen. Aufbruchgut in Eigentum des AN übernehmen und einer Entsorgung nach Wahl des AN zuführen.
Maximale Breite über 5 cm bis 10 cm,
maximale Länge über 50 cm bis 100 cm,
Tiefe bis 5 cm,
mit PC-Mörtel.
Menge: 10,000 St

**02.03.0040 Kantenschäden ausbessern**
Ausbesserung von Kantenschäden herstellen.
Losen und mürben Beton sowie sonstige Fremdstoffe
entfernen. Aufbruchgut in Eigentum des AN übernehmen und einer Entsorgung nach Wahl des AN zuführen.
Maximale Breite über 5 cm bis 20 cm,
maximale Länge bis 100 cm
Tiefe bis 5 cm,
mit PC-Mörtel.
Menge: 10,000 St

#### Unterabschnitt 02.04 Eckabbrüche

*Hinweis*
bis OZ 02.04.0030.

Die Ausbesserungsbereiche sind durch gerade, zu den
Plattenrändern rechtwinklige Schnitte abzugrenzen. Der
Beton im Ausbesserungsbereich ist in einem Winkel von
45° zur Fuge hin auzustemmen. Die Betonunterlage ist
dem Ausbesserungssystem entsprechend vorzubereiten.
Nach dem Einbringen des Ausbesserungsmaterials ist der
Fugenspalt ordnungsgemäß wiederherzustellen und
anzufasen. Vorstehendes ist Teil der auszuführenden
Leistung "Eckabbrüche ausbessern" und im EP
einzurechnen.

**02.04.0010 Eckabbrüche ausbessern**
Ausbesserung von Eckabbrüchen herstellen.
Losen und mürben Beton sowie sonstige Fremdstoffe
entfernen. Aufbruchgut in Eigentum des AN übernehmen und einer Entsorgung nach Wahl des AN zuführen.
Maximale Breite bis 10 cm,
maximale Länge bis 10 cm,
Tiefe über 5 cm bis 10 cm,
mit PC Mörtel
Menge: 10,000 St

**02.04.0020 Eckabbrüche ausbessern**
Ausbesserung von Eckabbrüchen herstellen.
Losen und mürben Beton sowie sonstige Fremdstoffe
entfernen. Aufbruchgut in Eigentum des AN übernehmen und einer Entsorgung nach Wahl des AN zuführen.
Maximale Breite über 10 cm bis 25 cm,
maximale Länge über 10 cm bis 25 cm,
Tiefe über 5 cm bis 10 cm,
mit PC- Mörtel
Menge: 5,000 St

**02.04.0030 Eckabbrüche ausbessern**
Ausbesserung von Eckabbrüchen herstellen.
Losen und mürben Beton sowie sonstige Fremdstoffe
entfernen. Aufbruchgut in Eigentum des AN übernehmen und einer Entsorgung nach Wahl des AN zuführen.
Maximale Breite über 25 cm bis 50 cm,
maximale Länge über 25 cm bis 50 cm,
Tiefe über 5 cm bis 10 cm,
mit PC- Mörtel
Menge: 5,000 St

#### Unterabschnitt 02.05 Betonfeld im Baufeld

*Hinweis*
bis OZ 02.05.ende.

Es ist zu berücksichtigen, dass die Betongüte der
auszubauenden Betondecke mindestens einem Beton der
Güte C 30/37 entspricht.
Einzurechnen beim Ausbau der Betondecke ist der Ausbau
und die Entsorgung des Fugenfüllstoffes.
Der Ausbau der Fugenvergussmasse hat vor dem
Betonausbau zu erfolgen.
Dieses vorgenannte Ausbaugut geht in das Eigentum des
AN über und ist ordnungsgemäß zu entsorgen.
Der umweltverträglichen Entsorgung der vorhandenen
Markierung ist eigenverantwortlich Sorge zu tragen.

Es muss gewährt sein, dass der Baustellenverkehr
fliesen kann, somit ist zu klakulieren, dass die
Betonage in Mehreren Bauphasen einzutakten ist.

Die Entsorgungsnachweise für sämtliche Materialien sind
dem AG unaufgefordert vorzulegen.

Die Betonplatten sind nicht zusammenliegent.
Im bereiche der Randbereiche sind Schalung
einzukalkulieren Seitenstreifen bzw. 2 Fahrspur

Der Überschnitt in den Platten an Ecken ist in der
jeweiligen OZ einzukalkulieren.

**02.05.0010 Betond. trennen**
Betondecke trennen.
Decke mit Dübeln (Seitenstreifen ca.16 Dübel, 1.
Fahrstreifen ca.30 Dübel, 2. Fahrstreifen ca. 32 Dübel)
und Ankern ( Seitenstreifen ca. 5 Anker, 1.
Fahrstreifen ca. 10 Anker, 2. Fahrstreifen ca. 10
Anker) je Platte
Dicke über 27 cm bis 37 cm.
Schneidschlamm absaugen und einer Entsorgung
nach Wahl des AN zuführen.
Erschwernisse jeglicher Art sind einzukalkulieren.
Menge: 1980,000 m

**02.05.0020 Betondecke aufbrechen**
Betondecke aufbrechen und aufnehmen,
Betonfestigkeit nach Unterlagen des AG,
im Fahrstreifenbereich,
Decke mit Dübeln und Ankern, ohne Bewehrung,
Deckendicke cm bis 37 cm
Aufbruch- von ganzen Platten (2.Fahrstreifen,
1.Fahrstreifen, Seitenstreifen) oder
Plattenteilen. Schonender Ausbau ohne Kantenabbruch und
gemäß ZTV schneiden.
Schneidschlamm absaugen und einer Entsorgung
nach Wahl des AN zuführen.
Nicht gesondert vergütet bei Mehrausbau von
Frostschutzschicht.
Material in Eigentum des AN übernehmen und
einer Entsorgung nach Wahl des AN zuführen.
Menge: 1200,000 m2

**02.05.0030 SoB wieder herstellen Planum**
Oberfläche der vorhandenen Tragschicht ohne
Bindemittel (SoB) wieder herstellen. Oberfläche
profilieren und verdichten ggf. mit Wasserzugabe
ohne Veränderung der Sollhöhe.
Lieferung von Material wird gesondert vergütet.
Max. Abweichung von der Sollhöhe +2/-2 cm.
Schottertragschicht aus Baustoffgemisch
in Einzelflächen m2 5 - 20
Verformungsmodul EV2 min. MN/m2 150
Menge: 1200,000 m2

**02.05.0040 Schottertragschicht liefern und einbauen**
Schottertragschicht 0/32 unter Betondecke herstellen
Einbaubereich Belastungsklasse Bk100 Fahrbahn
Einbaudicke  3cm - 10cm Breite von 2m - 10m
Verdichtungsgrad DPr min. % 103
Verformungsmodul EV2 min. MN/m2 150
Erschwernisse beim Einbauen sind einzurechnen.
Menge: 250,000 t

**02.05.0050 Unterlage herstellen**
Unterlage für Betondecke auf Tragschicht mit
hydraulischem Bindemittel herstellen.
Abgerechnet wird die überdeckte Fläche ohne
Berücksichtigung der Überlappungen.
Mit Unterlagefolie aus PE, Dicke min. 0,2mm für
Einzelflächen (Seitenstreifen, 1. Fahrstreifen, 2.
Fahrstreifen)
Menge: 1200,000 m2

**02.05.0060 Betonplatten herstellen**
Betondecke herstellen.
Der Abbruch der Einzelplatten/Plattenteile, das
Profilieren der Unterlage, das Setzen der neuen
Anker und Dübel sowie das Herstellen der Fugen werden
gesondert vergütet.
Einschichtige Bauweise aus frühfestem Beton,
Gesteinskörnung über 8 mm SZ22,
für Belastungsklasse Bk100 bis Bk3,2,
Einbaudicke cm 27 bis 37
Seitenstreifen
Für den Einbau wird eine Gleitklausel vereinbart.
Strukturieren durch Abziehen mit Stahlbesen in
Querrichtung.
Menge: 190,000 m2

**02.05.0070 Betonplatten herstellen**
Betondecke herstellen.
Der Abbruch der Einzelplatten/Plattenteile, das
Profilieren der Unterlage, das Setzen der neuen
Anker und Dübel sowie das Herstellen der Fugen werden
gesondert vergütet.
Einschichtige Bauweise aus frühfestem Beton,
Gesteinskörnung über 8 mm SZ22,
für Belastungsklasse Bk100 bis Bk3,2,
Einbaudicke cm 27 bis 37
1. Fahrstreifen
Für den Einbau wird eine Gleitklausel vereinbart.
Strukturieren durch Abziehen mit Stahlbesen in
Querrichtung.
Menge: 800,000 m2

**02.05.0080 Betonplatten herstellen**
Betondecke herstellen.
Der Abbruch der Einzelplatten/Plattenteile, das
Profilieren der Unterlage, das Setzen der neuen
Anker und Dübel sowie das Herstellen der Fugen werden
gesondert vergütet.
Einschichtige Bauweise aus frühfestem Beton,
Gesteinskörnung über 8 mm SZ22,
für Belastungsklasse Bk100 bis Bk3,2,
Einbaudicke cm 27 bis 37
2. Fahrstreifen
Für den Einbau wird eine Gleitklausel vereinbart.
Strukturieren durch Abziehen mit Stahlbesen in
Querrichtung.
Menge: 200,000 m2

**02.05.0090 Feldnummerierung**
Felder nummerieren
in jedes Feld des Seitenstreifen ist die Nummer wie im
Bestand einzudrücken.
Menge: 15,000 St

**02.05.0100 Betond.nachbeh.**
Betondecke nachbehandeln
durch Aufbringen von Nachbehandlungsmittel,
Nachbehandlungsmittel für Einzelfelder (Seitenstreifen,
1. Fahrstreifen, 2. Fahrstreifen)
Menge: 1200,000 m2

**02.05.0110 Dübel liefern und einbauen**
Dübel liefern und einbauen
in bestehende Decke eingebohrt (Querpressfuge)
Dübeldurchmesser 25mm, Länge 50cm
nach Angabe des AG
15 Stück je Fuge mit Zementmörtel einschl.
Haftzusatz verpressen bzw. Einbau von Klebepatronen
mit Zulassung.
Bohrlochtiefe ca. 25cm
Dübelabstand 25cm
Menge: 1950,000 St

**02.05.0120 Dübel liefern und einbauen**
Dübel liefern und einbauen
in Querscheinfugen mit Stützkörben eingelegt.
Dübel, Durchmesser 25mm, Länge der Dübel 50cm
15 Stück je Fuge
Dübelabstand 25cm
Menge: 150,000 St

**02.05.0130 Ankerl liefern und einbauen**
Anker liefern und einbauen
in bestehende Decke Längspressfugen eingebohren
und mit Zementmörtel einschl.
Haftzusatz verpressen bzw. Einbau von Klebepatronen
mit Zulassung.
Nach Angabe des AG bzw. 5 Stück je Fuge.
Ankerdurchmesser 20mm
Länge 75cm
Abrechnung pro Anker
Menge: 525,000 St

**02.05.0140 Ankerl liefern und einbauen**
Anker und Stützkörben liefern und einbauen
Nach Angabe des AG bzw. 5 Stück je Fuge.
Ankerdurchmesser 20mm
Länge 75cm
Abrechnung pro Anker
Menge: 25,000 St

**02.05.0150 Querfugen herstellen**
Querfugen herstellen.
Querscheinfugen einschl. Unterfüllstoff
Querpressfugen werden wie Querscheinfugen vergütet.
Kerbschnitt, 60mm tief bzw. 25% der
Deckendicke einschneiden.
Fugenspaltbreite 10mm breit, 30mm tief
Fugenkannten abfasen 3/3mm
einschl. säubern der Decke
Menge: 475,000 m

**02.05.0160 Längspressfugen herstellen**
Längspressfugen herstellen.
Fugenspaltbreite 10mm breit, 60mm tief
bzw. 25% der Deckendicke einschneiden.
Fugenkanten abfasen 3/3 mm
einschl. säubern der Decke
Menge: 515,000 m

**02.05.0170 Bankett profilgerecht herstellen STS*Einschichtig*Breite 0,75 m 12 tief+ 6 hoch*Bündig DPR 100**
Bankett profilgerecht herstellen. Erschwernisse durch
Einbauten,wie BSWO/F oder generelle
Fahrzeugrückhaltesysteme werden NICHT gesondert
vergütet.
Baustoff = Baustoffgemisch für Schottertragschichten.
Einbau einschichtig.
Breite = 0,75 m.
Querneigung 12 v.H. am tiefliegenden und 6 v.H. am
hochliegenden Fahrbahnrand.
Einbau bündig mit Fahrbahnrand.
Verdichtungsgrad DPR mindestens 100 v. H.
Menge: 80,000 m
Zuordnung: 112

#### Unterabschnitt 02.06 Markierungsarbeiten Betonarbeiten

**02.06.0010 Markierungsfläche reinigen Saugkehrwagen**
StL-Nr. 22113111002
Fläche für Markierung reinigen. Kehrgut aufnehmen und
nach Wahl des AN verwerten. Abgerechnet wird die zu
markierende Fläche. Bei Pfeil, Buchstabe, Ziffer, Verkehrsschild, und Piktogramm ergibt sich die Fläche aus
dem kleinsten umschließenden Rechteck.
Reinigung mit Saugkehrwagen.
Menge: 720,000 m2
Zuordnung: 131

**02.06.0020 Markierungsfläche trocknen**
StL-Nr. 221131105
Fläche für Markierung schonend trocknen. Abgerechnet
wird die zu markierende Fläche. Bei Pfeil, Buchstabe,
Ziffer, Verkehrsschild und Piktogramm ergibt sich die
Fläche aus dem kleinsten umschließenden Rechteck.
Menge: 140,000 m2
Zuordnung: 131

**02.06.0030 Längsmarkierung Typ II herstellen durchg.Fb.begr.*Breite 0,30 m mit Vormarkierung*Kaltspritzplastik Aggl.unregelm.*P 7 grobstr. Decke**
StL-Nr. 22113150514144021
Längsmarkierung Typ II einschl. evtl.
Sperrflächenumrandung als endgültige Markierung herstellen. Abgerechnet wird der markierte Strich, bei
Doppelstrichen zwei Striche.
Durchgehend als Fahrbahnbegrenzung.
Strichbreite = 0,30 m.
Strich mit Vormarkierung.
Markierungssystem aus reaktivem Stoff, spritzbar (Kaltspritzplastik).
Als Agglomeratmarkierung, unregelmäßig angeordnet.
Verkehrsklasse = P 7.
Markierung auf grobstrukturierter Asphaltdeckschicht.
Menge: 40,000 m
Zuordnung: 131

**02.06.0040 Längsmarkierung Typ II herstellen Leitlinie 1 zu 2*Breite 0,15 m mit Vormarkierung*Kaltspritzplastik Aggl.unregelm.mGs*P 7 nicht grob.Decke**
StL-Nr. 22113150532146022
Längsmarkierung Typ II einschl. evtl.
Sperrflächenumrandung als endgültige Markierung herstellen. Abgerechnet wird der markierte Strich, bei
Doppelstrichen zwei Striche.
Unterbrochen; Verhältnis Strich/Lücke 1 zu 2 als Leitlinie.
Strichbreite = 0,15 m.
Strich mit Vormarkierung.
Markierungssystem aus reaktivem Stoff, spritzbar (Kaltspritzplastik).
Als Agglomeratmarkierung mit Grundstrich, unregelmäßig
angeordnet.
Verkehrsklasse = P 7.
Markierung auf nicht grobstrukturierter Asphaltdeckschicht.
Menge: 240,000 m
Zuordnung: 131

#### Unterabschnitt 02.07 Asphaltbauweise auf Bauwerken 182+000 und 181+200

*Hinweis*
bis OZ 02.07.0080

die Positionen dienen für das Bauwerk 182+000

**02.07.0010 Asphalt fräsen ADS*Splittmastixasph. Tiefe ü.2,5-4,5cm*Bauwerk Fahrbahn*Fräsasph. verw. Unebenheit 4 mm**
StL-Nr. 22311300513311011
Asphalt fräsen und Fräsgut aufnehmen. Anschlusskante
geradlinig auf Frästiefe herstellen. Der Schnittlinienabstand darf maximal 15 mm betragen.
Asphaltdeckschicht.
Asphaltdeckschicht = Splittmastixasphalt.
Frästiefe über 2,5 bis 4,5 cm.
Auf Bauwerk.
Fläche = Fahrbahn.
Fräsasphalt nach Wahl des AN verwerten.
Unebenheiten der gefrästen Fläche höchstens 4 mm innerhalb einer 4,00 m langen Messstrecke in Längs- und
Querrichtung.
Menge: 770,000 m2
Zuordnung: 113

**02.07.0020 Unterlage reinigen gefr. Asphaltsch.*lose Teile aufn. zus. Flächen*Hochdr.-Sauganl.**
StL-Nr. 2221130583112
Unterlage reinigen. Anfallendes Kehrgut nach Wahl des
AN verwerten.
Unterlage = gefräste Asphaltschicht.
Lose Bestandteile von Schadstellen aufnehmen.
Zusammenhängende Teilflächen.
Selbstaufnehmende Kehrmaschine. Letzter Arbeitsgang mit
Wasserhochdruckreinigungsgeräten mit rotierenden Düsen
und Absaugeinrichtung.
Menge: 1100,000 m2
Zuordnung: 113

**02.07.0030 Erschwernis infolge Einfassungen Erschwer. gesamt*A.decks+A.bind.**
StL-Nr. 2231130831399
Erschwernis infolge Einfassungen, Borden und Fahrbahnübergängen. Abgerechnet wird die Länge der Einfassung.
Erschwernis beim Fräsen oder Aufnehmen, Aufsprühen von
Bitumenemulsionen sowie Herstellen von Asphaltschichten.
Asphaltdeck- und Asphaltbinderschicht.
Einbauten 'Naturborden, Betonstreifen und Gussrinne'
Menge: 140,000 m
Zuordnung: 113

**02.07.0040 Erschwernis infolge Einbauten Erschwer. gesamt*A.decks.+A.bind. Straßenabläufe**
StL-Nr. 2231130781303
Erschwernis infolge Einbauten, Schächten und Straßenabläufen. Abgerechnet wird je Stück Einbauteil.
Erschwernis beim Fräsen, Aufnehmen, Aufsprühen von Bi-
tumenemulsionen sowie Herstellen von Asphaltschichten.
Asphaltdeck- und Asphaltbinderschicht.
Straßenabläufe.
Menge: 3,000 St
Zuordnung: 113

**02.07.0050 Bitumenemulsion aufsprühen Bk100-Bk3,2*Asphalt gefräst C40B5-S*Menge 300 g/m2 vor A.bindersch.**
StL-Nr. 223113063120232
Bitumenemulsion zur Herstellung des Schichtenverbundes
aufsprühen.
Auf Verkehrsflächen der Belastungsklassen Bk100 bis
Bk3,2.
Unterlage = Asphaltbefestigung, gefräst.
Bindemittel = C40B5-S.
Bindemittelmenge = 300 g/m2.
Vor Einbau Asphaltbinderschicht.
Menge: 770,000 m2
Zuordnung: 113

**02.07.0060 Asphaltdecksch. aus SMA 11 S herst. Bk100*Dicke 4 cm*Bitumen 25/55-55A**
Asphaltdeckschicht aus Splittmastixasphalt SMA 11 S
herstellen. Anlieferung des Asphaltmischguts in
thermoisolierten Transportbehältern.
auf Bauwerk
In Verkehrsflächen der Belastungsklasse Bk100.
Einbaudicke = 4 cm.
Bindemittel = 25/55-55 A.
Einbau Heiß an Heiß Einbaubreite ca 11,00m
Menge: 770,000 m2
Zuordnung: 113

**02.07.0070 Abstumpfungsmaßnahme durchführen bit.LFK 1/3*Menge 1 kg/m2 maschinell**
StL-Nr. 2221139523011
Abstumpfungsmaßnahme zur Erhöhung der Anfangsgriffigkeit durch gleichmäßiges Aufbringen und Einwalzen von
Abstreukörnung durchführen. Nicht gebundene Abstreukörnung aufnehmen und nach Wahl des AN verwerten.
Abstreukörnung = leicht bituminierte Lieferkörnung 1/3.
Abstreumenge = 1 kg/m2.
Maschinell abstreuen.
Menge: 770,000 m2
Zuordnung: 113

**02.07.0080 Anschluss a. Fuge m. Fugenm. herst. versch.Randfugen*Deckschicht Tiefe 15 mm*Breite 10 mm Verf. mit Trstr.*Fugenmasse N1**
Anschluss als Fuge mit Fugenmasse herstellen.
Randfuge vor bestehende BSWF, Borden,
Übergängen, Abläufen u.ä.
In der Asphaltdeckschicht ausbilden.
Fugenspalttiefe = 15 mm.
Fugenspaltbreite = 10 mm.
Fugenspalt verfüllen in einer Lage mit Trennstreifen.
Mit heiß verarbeitbarer Fugenmasse Typ N1, einschließlich zugehörigem und zuvor aufgetragenem Voranstrichmittel.
Menge: 48,000 m
Zuordnung: 113

*Hinweis*
bis OZ 02.07.0160

die Positionen dienen für das Bauwerk 181+200

**02.07.0090 Asphalt fräsen ADS*Splittmastixasph. Tiefe ü.2,5-4,5cm*Bauwerk Fahrbahn*Fräsasph. verw. Unebenheit 4 mm**
StL-Nr. 22311300513311011
Asphalt fräsen und Fräsgut aufnehmen. Anschlusskante
geradlinig auf Frästiefe herstellen. Der Schnittlinienabstand darf maximal 15 mm betragen.
Asphaltdeckschicht.
Asphaltdeckschicht = Splittmastixasphalt.
Frästiefe über 2,5 bis 4,5 cm.
Auf Bauwerk.
Fläche = Fahrbahn.
Fräsasphalt nach Wahl des AN verwerten.
Unebenheiten der gefrästen Fläche höchstens 4 mm innerhalb einer 4,00 m langen Messstrecke in Längs- und
Querrichtung.
Menge: 840,000 m2
Zuordnung: 113

**02.07.0100 Unterlage reinigen gefr. Asphaltsch.*lose Teile aufn. zus. Flächen*Hochdr.-Sauganl.**
StL-Nr. 2221130583112
Unterlage reinigen. Anfallendes Kehrgut nach Wahl des
AN verwerten.
Unterlage = gefräste Asphaltschicht.
Lose Bestandteile von Schadstellen aufnehmen.
Zusammenhängende Teilflächen.
Selbstaufnehmende Kehrmaschine. Letzter Arbeitsgang mit
Wasserhochdruckreinigungsgeräten mit rotierenden Düsen
und Absaugeinrichtung.
Menge: 1200,000 m2
Zuordnung: 113

**02.07.0110 Erschwernis infolge Einfassungen Erschwer. gesamt*A.decks+A.bind.**
StL-Nr. 2231130831399
Erschwernis infolge Einfassungen, Borden und Fahrbahnübergängen. Abgerechnet wird die Länge der Einfassung.
Erschwernis beim Fräsen oder Aufnehmen, Aufsprühen von
Bitumenemulsionen sowie Herstellen von Asphaltschichten.
Asphaltdeck- und Asphaltbinderschicht.
Einbauten 'Naturborden, Betonstreifen und Gussrinne'
Menge: 140,000 m
Zuordnung: 113

**02.07.0120 Erschwernis infolge Einbauten Erschwer. gesamt*A.decks.+A.bind. Straßenabläufe**
StL-Nr. 2231130781303
Erschwernis infolge Einbauten, Schächten und Straßenabläufen. Abgerechnet wird je Stück Einbauteil.
Erschwernis beim Fräsen, Aufnehmen, Aufsprühen von Bi-
tumenemulsionen sowie Herstellen von Asphaltschichten.
Asphaltdeck- und Asphaltbinderschicht.
Straßenabläufe.
Menge: 3,000 St
Zuordnung: 113

**02.07.0130 Bitumenemulsion aufsprühen Bk100-Bk3,2*Asphalt gefräst C40B5-S*Menge 300 g/m2 vor A.bindersch.**
StL-Nr. 223113063120232
Bitumenemulsion zur Herstellung des Schichtenverbundes
aufsprühen.
Auf Verkehrsflächen der Belastungsklassen Bk100 bis
Bk3,2.
Unterlage = Asphaltbefestigung, gefräst.
Bindemittel = C40B5-S.
Bindemittelmenge = 300 g/m2.
Vor Einbau Asphaltbinderschicht.
Menge: 840,000 m2
Zuordnung: 113

**02.07.0140 Asphaltdecksch. aus SMA 11 S herst. Bk100*Dicke 4 cm*Bitumen 25/55-55A**
Asphaltdeckschicht aus Splittmastixasphalt SMA 11 S
herstellen. Anlieferung des Asphaltmischguts in
thermoisolierten Transportbehältern.
auf Bauwerk
In Verkehrsflächen der Belastungsklasse Bk100.
Einbaudicke = 4 cm.
Bindemittel = 25/55-55 A.
Einbau Heiß an Heiß Einbaubreite ca 11,00m
Menge: 840,000 m2
Zuordnung: 113

**02.07.0150 Abstumpfungsmaßnahme durchführen bit.LFK 1/3*Menge 1 kg/m2 maschinell**
StL-Nr. 2221139523011
Abstumpfungsmaßnahme zur Erhöhung der Anfangsgriffigkeit durch gleichmäßiges Aufbringen und Einwalzen von
Abstreukörnung durchführen. Nicht gebundene Abstreukörnung aufnehmen und nach Wahl des AN verwerten.
Abstreukörnung = leicht bituminierte Lieferkörnung 1/3.
Abstreumenge = 1 kg/m2.
Maschinell abstreuen.
Menge: 840,000 m2
Zuordnung: 113

**02.07.0160 Anschluss a. Fuge m. Fugenm. herst. versch.Randfugen*Deckschicht Tiefe 15 mm*Breite 10 mm Verf. mit Trstr.*Fugenmasse N1**
Anschluss als Fuge mit Fugenmasse herstellen.
Randfuge vor bestehende BSWF, Borden,
Übergängen, Abläufen u.ä.
In der Asphaltdeckschicht ausbilden.
Fugenspalttiefe = 15 mm.
Fugenspaltbreite = 10 mm.
Fugenspalt verfüllen in einer Lage mit Trennstreifen.
Mit heiß verarbeitbarer Fugenmasse Typ N1, einschließlich zugehörigem und zuvor aufgetragenem Voranstrichmittel.
Menge: 48,000 m
Zuordnung: 113

#### Unterabschnitt 02.08 Markierungsarbeiten Asphalt

**02.08.0010 Markierungsfläche reinigen Saugkehrwagen**
StL-Nr. 22113111002
Fläche für Markierung reinigen. Kehrgut aufnehmen und
nach Wahl des AN verwerten. Abgerechnet wird die zu
markierende Fläche. Bei Pfeil, Buchstabe, Ziffer, Verkehrsschild, und Piktogramm ergibt sich die Fläche aus
dem kleinsten umschließenden Rechteck.
Reinigung mit Saugkehrwagen.
Menge: 1606,500 m2
Zuordnung: 131

**02.08.0020 Markierungsfläche trocknen**
StL-Nr. 221131105
Fläche für Markierung schonend trocknen. Abgerechnet
wird die zu markierende Fläche. Bei Pfeil, Buchstabe,
Ziffer, Verkehrsschild und Piktogramm ergibt sich die
Fläche aus dem kleinsten umschließenden Rechteck.
Menge: 315,000 m2
Zuordnung: 131

**02.08.0030 Längsmarkierung Typ II herstellen durchg.Fb.begr.*Breite 0,30 m mit Vormarkierung*Kaltspritzplastik Aggl.unregelm.*P 7 grobstr. Decke**
StL-Nr. 22113150514144021
Längsmarkierung Typ II einschl. evtl.
Sperrflächenumrandung als endgültige Markierung herstellen. Abgerechnet wird der markierte Strich, bei
Doppelstrichen zwei Striche.
Durchgehend als Fahrbahnbegrenzung.
Strichbreite = 0,30 m.
Strich mit Vormarkierung.
Markierungssystem aus reaktivem Stoff, spritzbar (Kaltspritzplastik).
Als Agglomeratmarkierung, unregelmäßig angeordnet.
Verkehrsklasse = P 7.
Markierung auf grobstrukturierter Asphaltdeckschicht.
Menge: 420,000 m
Zuordnung: 131

**02.08.0040 Längsmarkierung Typ II herstellen Leitlinie 1 zu 2*Breite 0,15 m mit Vormarkierung*Kaltspritzplastik Aggl.unregelm.mGs*P 7 nicht grob.Decke**
StL-Nr. 22113150532146022
Längsmarkierung Typ II einschl. evtl.
Sperrflächenumrandung als endgültige Markierung herstellen. Abgerechnet wird der markierte Strich, bei
Doppelstrichen zwei Striche.
Unterbrochen; Verhältnis Strich/Lücke 1 zu 2 als Leitlinie.
Strichbreite = 0,15 m.
Strich mit Vormarkierung.
Markierungssystem aus reaktivem Stoff, spritzbar (Kaltspritzplastik).
Als Agglomeratmarkierung mit Grundstrich, unregelmäßig
angeordnet.
Verkehrsklasse = P 7.
Markierung auf nicht grobstrukturierter Asphaltdeckschicht.
Menge: 108,000 m
Zuordnung: 131

### Abschnitt 03 Bauphase 2 FR Erfurt Brandschaden

#### Unterabschnitt 03.01 Baustelleneinrichtung

**03.01.0010 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**03.01.0020 Baustelle räumen Dies. LV-Abschn.**
StL-Nr. 21910111202
Baustelle von allen Geräten, Anlagen, Einrichtungen und
dgl. räumen. Benutzte Flächen und Wege entsprechend dem
ursprünglichen Zustand herrichten. Soweit nicht für
bestimmte Leistungen für das Räumen der Baustelle gesonderte Positionen im Leistungsverzeichnis enthalten
sind, gilt die Pauschale
für alle Leistungen dieses Abschnittes des Leistungsverzeichnisses.
Menge: 1,000 Psch
Zuordnung: 101

**03.01.0030 Zustandserfassung**
StL-Nr. 118901106
Erfassung und Dokumentation des Zustands von
Straßen, Geländeoberfläche, der Vorfluter und Vorflutleitungen, sowie der baulichen Anlagen im
Baugelände.
Die Erfassung ist unter Beteiligung des AG und des
Straßenbaulastträgers bzw. Eigentümers vor Beginn
der Arbeiten durchzuführen.
Dokumentationsunterlagen herstellen und dem AG
übergeben.
Menge: 1,000 Psch

**03.01.0040 Fläche kehren**
Straßenfläche mit einer selbstaufnehmenden Kehrmaschine vor Verkehrsfreigabe unmittelbar nach
Aufforderung durch den AG kehren. Nicht gebundenes und gelöstes Material aufnehmen. Material
in Eigentum des AN übernehmen und einer
Entsorgung nach Wahl des AN zuführen.
Fahrbahndecke aus Beton.
Menge: 500,000 m2

#### Unterabschnitt 03.02 Betonfelder im Baufeld

*Hinweis*
bis OZ 03.01.ende.

Es ist zu berücksichtigen, dass die Betongüte der
auszubauenden Betondecke mindestens einem Beton der
Güte C 30/37 entspricht.
Einzurechnen beim Ausbau der Betondecke ist der Ausbau
und die Entsorgung des Fugenfüllstoffes.
Der Ausbau der Fugenvergussmasse hat vor dem
Betonausbau zu erfolgen.
Dieses vorgenannte Ausbaugut geht in das Eigentum des
AN über und ist ordnungsgemäß zu entsorgen.
Der umweltverträglichen Entsorgung der vorhandenen
Markierung ist eigenverantwortlich Sorge zu tragen.

Es muss gewährt sein, dass der Baustellenverkehr
fliesen kann, somit ist zu klakulieren, dass die
Betonage in 2 Bauphasen durchgeführt wird. 1 Bauphase 1
FS 2. Bauphase 2 FS und Standspur.

Die Entsorgungsnachweise für sämtliche Materialien sind
dem AG unaufgefordert vorzulegen.

Die Betonplatten sind zusammenliegent, somit ist am
Randbereich eine Schalung einzukalkulieren.

Der Überschnitt in den Platten an Ecken ist in der
jeweiligen OZ einzukalkulieren.

**03.02.0010 Betond. trennen**
Betondecke trennen.
Decke mit Dübeln (Seitenstreifen ca.16 Dübel, 1.
Fahrstreifen ca.30 Dübel, 2. Fahrstreifen ca. 32 Dübel)
und Ankern ( Seitenstreifen ca. 5 Anker, 1.
Fahrstreifen ca. 10 Anker, 2. Fahrstreifen ca. 10
Anker) je Platte
Dicke über 27 cm bis 35 cm.
Schneidschlamm absaugen und einer Entsorgung
nach Wahl des AN zuführen.
Erschwernisse jeglicher Art sind einzukalkulieren.
Menge: 520,000 m

**03.02.0020 Betondecke aufbrechen**
Betondecke aufbrechen und aufnehmen,
Betonfestigkeit nach Unterlagen des AG,
im Fahrstreifenbereich,
Decke mit Dübeln und Ankern, ohne Bewehrung,
Deckendicke cm bis 37 cm
Aufbruch- von ganzen Platten (2.Fahrstreifen,
1.Fahrstreifen, Seitenstreifen) oder
Plattenteilen. Schonender Ausbau ohne Kantenabbruch und
gemäß ZTV schneiden.
Schneidschlamm absaugen und einer Entsorgung
nach Wahl des AN zuführen.
Nicht gesondert vergütet bei Mehrausbau von
Frostschutzschicht.
Material in Eigentum des AN übernehmen und
einer Entsorgung nach Wahl des AN zuführen.
Menge: 94,000 m2

**03.02.0030 SoB wieder herstellen Planum**
Oberfläche der vorhandenen Tragschicht ohne
Bindemittel (SoB) wieder herstellen. Oberfläche
profilieren und verdichten ggf. mit Wasserzugabe
ohne Veränderung der Sollhöhe.
Lieferung von Material wird gesondert vergütet.
Max. Abweichung von der Sollhöhe +2/-2 cm.
Schottertragschicht aus Baustoffgemisch
in Einzelflächen m2 5 - 20
Verformungsmodul EV2 min. MN/m2 150
Menge: 94,000 m2

**03.02.0040 Schottertragschicht liefern und einbauen**
Schottertragschicht 0/32 unter Betondecke herstellen
Einbaubereich Belastungsklasse Bk100 Fahrbahn
Einbaudicke  3cm - 10cm Breite von 2m - 10m
Verdichtungsgrad DPr min. % 103
Verformungsmodul EV2 min. MN/m2 150
Erschwernisse beim Einbauen sind einzurechnen.
Menge: 5,000 t

**03.02.0050 Unterlage herstellen**
Unterlage für Betondecke auf Tragschicht mit
hydraulischem Bindemittel herstellen.
Abgerechnet wird die überdeckte Fläche ohne
Berücksichtigung der Überlappungen.
Mit Unterlagefolie aus PE, Dicke min. 0,2mm für
Einzelflächen (Seitenstreifen, 1. Fahrstreifen, 2.
Fahrstreifen)
Menge: 94,000 m2

**03.02.0060 Betonplatten herst.**
Betonplatten herstellen.
Der Abbruch der Einzelplatten/Plattenteile, das
Profilieren der Unterlage, das Setzen der neuen
Anker und Dübel sowie das Herstellen der Fugen werden
gesondert vergütet.
Einschichtige Bauweise aus frühfestem Beton,
Gesteinskörnung über 8 mm SZ22,
für Belastungsklasse Bk100 bis Bk3,2,
Einbaudicke cm 27 bis 37 (Seitenfahrstreifen)
Für den Eibau wird eine Gleitklausel vereinbart
Strukturieren durch Abziehen mit Stahlbesen in
Querrichtung.
Menge: 44,000 m2

**03.02.0070 Betonplatten herstellen**
Betondecke herstellen.
Der Abbruch der Einzelplatten/Plattenteile, das
Profilieren der Unterlage, das Setzen der neuen
Anker und Dübel sowie das Herstellen der Fugen werden
gesondert vergütet.
Einschichtige Bauweise aus frühfestem Beton,
Gesteinskörnung über 8 mm SZ22,
für Belastungsklasse Bk100 bis Bk3,2,
Einbaudicke cm 27 bis 37  (1/2 1. Fahrstreifen)
Für den Einbau wird eine Gleitklausel vereinbart.
Strukturieren durch Abziehen mit Stahlbesen in
Querrichtung.
Menge: 50,000 m2

**03.02.0080 Betond.nachbeh.**
Betondecke nachbehandeln
durch Aufbringen von Nachbehandlungsmittel,
Nachbehandlungsmittel für Einzelfelder (Seitenstreifen,
1. Fahrstreifen, 2. Fahrstreifen)
Menge: 94,000 m2

**03.02.0090 Dübel liefern und einbauen**
Dübel liefern und einbauen
in bestehende Decke eingebohrt (Querpressfuge)
Dübeldurchmesser 25mm, Länge 50cm
nach Angabe des AG
15 Stück je Fuge mit Zementmörtel einschl.
Haftzusatz verpressen bzw. Einbau von Klebepatronen
mit Zulassung.
Bohrlochtiefe ca. 25cm
Dübelabstand 25cm
Menge: 12,000 St

**03.02.0100 Dübel liefern und einbauen**
Dübel liefern und einbauen
in Querscheinfugen mit Stützkörben eingelegt.
Dübel, Durchmesser 25mm, Länge der Dübel 50cm
15 Stück je Fuge
Dübelabstand 25cm
Menge: 18,000 St

**03.02.0110 Ankerl liefern und einbauen**
Anker liefern und einbauen
in bestehende Decke Längspressfugen eingebohren
und mit Zementmörtel einschl.
Haftzusatz verpressen bzw. Einbau von Klebepatronen
mit Zulassung.
Nach Angabe des AG bzw. 5 Stück je Fuge.
Ankerdurchmesser 20mm
Länge 75cm
Abrechnung pro Anker
Menge: 20,000 St

**03.02.0120 Ankerl liefern und einbauen**
Anker und Stützkörben liefern und einbauen
Nach Angabe des AG bzw. 5 Stück je Fuge.
Ankerdurchmesser 20mm
Länge 75cm
Abrechnung pro Anker
Menge: 20,000 St

**03.02.0130 Feldernummerieren**
Felder nummerieren
In jedes Feld der Fahrbahndecke ist die Nummer wie im
Bestand einzudrücken.
Menge: 4,000 St

**03.02.0140 Querfugen herstellen**
Querfugen herstellen.
Querscheinfugen einschl. Unterfüllstoff
Querpressfugen werden wie Querscheinfugen vergütet.
Kerbschnitt, 60mm tief bzw. 25% der
Deckendicke einschneiden.
Fugenspaltbreite 10mm breit, 30mm tief
Fugenkannten abfasen 3/3mm
einschl. säubern der Decke
und mittels N1 Masse ausgiessen
Menge: 50,000 m

**03.02.0150 Längspressfugen herstellen**
Längspressfugen herstellen.
Fugenspaltbreite 10mm breit, 60mm tief
bzw. 25% der Deckendicke einschneiden.
Fugenkanten abfasen 3/3 mm
einschl. säubern der Decke
und mittels N1 Masse ausgiessen
Menge: 40,000 m

**03.02.0160 Bankett profilgerecht herstellen STS*Einschichtig*Breite 0,75 m 12 tief+ 6 hoch*Bündig DPR 100**
Bankett profilgerecht herstellen. Erschwernisse durch
Einbauten,wie BSWO/F oder generelle
Fahrzeugrückhaltesysteme werden NICHT gesondert
vergütet.
Baustoff = Baustoffgemisch für Schottertragschichten.
Einbau einschichtig.
Breite = 0,75 m.
Querneigung 12 v.H. am tiefliegenden und 6 v.H. am
hochliegenden Fahrbahnrand.
Einbau bündig mit Fahrbahnrand.
Verdichtungsgrad DPR mindestens 100 v. H.
Menge: 25,000 m
Zuordnung: 112

#### Unterabschnitt 03.03 Markierungsarbeiten

**03.03.0010 Markierungsfläche reinigen Saugkehrwagen**
StL-Nr. 22113111002
Fläche für Markierung reinigen. Kehrgut aufnehmen und
nach Wahl des AN verwerten. Abgerechnet wird die zu
markierende Fläche. Bei Pfeil, Buchstabe, Ziffer, Verkehrsschild, und Piktogramm ergibt sich die Fläche aus
dem kleinsten umschließenden Rechteck.
Reinigung mit Saugkehrwagen.
Menge: 60,000 m2
Zuordnung: 131

**03.03.0020 Markierungsfläche trocknen**
StL-Nr. 221131105
Fläche für Markierung schonend trocknen. Abgerechnet
wird die zu markierende Fläche. Bei Pfeil, Buchstabe,
Ziffer, Verkehrsschild und Piktogramm ergibt sich die
Fläche aus dem kleinsten umschließenden Rechteck.
Menge: 50,000 m2
Zuordnung: 131

**03.03.0030 Längsmarkierung Typ II herstellen durchg.Fb.begr.*Breite 0,30 m mit Vormarkierung*Kaltspritzplastik Aggl.unregelm.*P 7 grobstr. Decke**
StL-Nr. 22113150514144021
Längsmarkierung Typ II einschl. evtl.
Sperrflächenumrandung als endgültige Markierung herstellen. Abgerechnet wird der markierte Strich, bei
Doppelstrichen zwei Striche.
Durchgehend als Fahrbahnbegrenzung.
Strichbreite = 0,30 m.
Strich mit Vormarkierung.
Markierungssystem aus reaktivem Stoff, spritzbar (Kaltspritzplastik).
Als Agglomeratmarkierung, unregelmäßig angeordnet.
Verkehrsklasse = P 7.
Markierung auf grobstrukturierter Asphaltdeckschicht.
Menge: 25,000 m
Zuordnung: 131

#### Unterabschnitt 03.04 Text nicht vorhanden !

USt %: 19,00
